# KiTa Worms
Angebotsaufforderung (GAEB DA XML 3.3, DA83)
Projekt: 331
Währung: EUR
Erstellt mit: GXML Toolbox V3.3 R20220330, ORCA AVA 26.0.8 26.00.08, 21.07.2026

## 07 Bodenbelagsarbeiten

### Titel 00 Vorbemerkungen

*Hinweis: A ALLGEMEINE VORBEMERKUNGEN*
1. ANGABEN ZUR BAUSTELLE

Die Baustelle liegt in der Stadt Worms, in der Nähe des Stadions und neben einer Sporthalle.

Es wird eine zweigeschossige KITA für 8 Gruppen errichtet, deren Grundstück über die Carl-Villinger-Straße in 67549 Worms angefahren wird.

Auf dem Grundstück gibt es Platz für die Baustelleneinrichtung, nach Westen ist dieser jedoch zugunsten des Naturschutzes beschänkt. Flächen für die Baustelleneinrichtung gemäß Lageplan und in Absprache mit der Bauleitung.

2. BAULICHE ANLAGE

Funktion
Der Neubau wir als 8-gruppige Kindertagesstätte mit 6 Kindergarten- und 2 Krippengruppen.

Die Erschließung des rechteckigen Gebäudes erfolgt über die bestehende Carl-Villinger-Straße.
Die Gruppenräume orientieren sich zum Freibereich der KITA. Jedem Gruppenraum ist jeweils ein Schlafraum und ein Intensivraum sowie Lager zugeordnet. Jeweils zwei Gruppen teilen sich die Nutzung eines Sanitärraums. Richtung Nordosten sind die Technikräume und der Teamraum, sowie Essensraum, Verteilerküche und Mehrzweckräume angeordnet.

Tragkonstruktion
Bei dem Neubau handelt es sich um ein zweigeschossiges Gebäude auf einer Grundfläche von ca. 20,85 m x 69,60 m und einer Gebäudehöhe von 8,77 m mit einem dreiseitig umlaufenden Laubengang. Das Gebäude ist nicht unterkellert.

Aussteifung
Die Aussteifung des Gebäudes erfolgt über zahlreich vorhandene Tragwände. Das Gebäude befindet sich in der Erdbebenzone 1.

Beschreibung der Bauteile
Das Gebäude wird in Holzmassivbauweise errichtet.

Decken:
Die Decken werden aus Brettsperrholzplatten gebildet, die sich auf Tragwänden ebenfalls aus Brettsperrholz auflegen. Die Holzkonstruktion wird um Stahlbauelemente ergänzt. Treppen im Innen- und Außenbereich werden als Stahlbetonfertigteile errichtet. Die gesamte Tragkonstruktion ist feuerhemmend auszuführen. Der Großteil der Decken erhalten eine Unterdecke. Das Dach erhält eine extensive Dachbegrünung sowie eine PV-Anlage.

Tragende Wände und Stützen
Die vertikalen Traglieder bestehen vorwiegend aus Brettsperrholzwänden und Stahl- und Holzstützen. Die meisten Brettsperrholzwände sind auf einer Seite in Sichtqualität auszuführen. Sonstige CLT-Wände werden mit Vorsatzschalen oder Dreischichtplatten beplankt. Alle tragenden und aussteifenden Gebäudeteile sind mindestens F30 herzustellen.

Gründung
Die Gründung des Anbaus erfolgt über eine 35cm dicke, tragende Bodenplatte, die sich umlaufend auf eine Frostschürze auflegt. Die Bodenplatte wird mit Dämmplatten unterbaut, die auf einem Planum mit Zementzugabe zur Baugrundverbesserung aufgelegt werden. Im Bereich der Brettsperrholzwand erhält die Bodenplatte eine Aufkantung um dem Holzschutz gemäß DIN 68800 gerecht zu werden. Das Bodengutachten ist unbedingt zu beachten. Die Frostsicherheit ist zu gewährleisten.

Fassade
Die Holz- und Faserzementfassade wird über eine belüftete Unterkonstruktion an den Außentragwänden befestigt.

Vordachkonstruktion Eingang
Bei der Vordachkonstruktion handelt es sich um Großlamellen aus Aluminiumhohlprofilen.

Das gesamte Gebäude wird mit Fußbodenheizung beheizt.

3. BENUTZUNG DES ÖFFENTLICHEN STRASSENRAUMES UND ÖFFENTLICHER FREIFLÄCHEN

Das Baugelände befindet sich neben dem Sportcampus. Die Lagerflächen sind entsprechend eingeschränkt und ggf. mit anderen Gewerken zu teilen. Die Baustelle muss dauerhaft gesichert werden, der Bauzaun ist ständig geschlossen zu halten. Die Anfahrbarkeit auf dem Grundstück ist gemäß Baustelleneinrichtungsplan vorhanden.

Eine mögliche Mitbenutzung des öffentlichen Straßenraumes oder Freiflächen sind vom Bieter rechtzeitig mit den zuständigen Behörden abzustimmen. Die Einholung der dazu erforderlichen Genehmigung ist Sache des Bieters. Die Verkehrssicherheitspflicht ist zu beachten. Der ursprünglich Zustand der Straßenraumes ist nach Rückbau der Baustelleneinrichtung wiederherzustellen.

Es wird dem Bieter empfohlen, sich vor Ort über die Gegebenheiten zu informieren.

4. ANGABEN ZUR AUSFÜHRUNG

Baustelleneinrichtung
Der Bauzaun ist bauseits errichtet. Die Baustelleneinrichtung des Auftragnehmers ist mit der Objektüberwachung abzustimmen und unmittelbar nach Abschluss einzelner Leistungen auf das unbedingt notwendige Maß zu reduzieren. Änderungen am Bauzaun dürfen nur nach Absprache mit der Bauleitung vorgenommen werden.

Sicherungsmaßnahmen
Wege für den Personen- bzw. Fahrzeugverkehr auf der Baustelle dürfen nicht durch Bauarbeiten beeinträchtigt werden. Zufahrtswege für Feuerwehr-, Rettungs-, Polizei- und sonstige Hilfsfahrzeuge sind stets freizuhalten.

Gerüste
Gerüste für Dach- und Fassadenarbeiten sowie Arbeiten in einer Höhe >2 m über Gelände bzw. Fußboden werden bauseits gestellt.

5. ERGÄNZENDE HINWEISE

Bauschutt
Eigener Bauschutt und Abfall ist arbeitstäglich, fachgerecht zu entsorgen. Wird der Schutt und Müll nicht entsorgt, so wird dieser auf Kosten des AN beseitigt. Ein entsprechender Teil (bis 5%) der Brutto-Abrechnungssumme wird als Umlage einbehalten.

Schadstofffreiheit
Der Bieter sichert die allgemeine Schadstofffreiheit zu.
Dies bedeutet insbesondere Folgendes:
- Die Räume müssen frei von Formaldehydausgasungen sein (ein
Wert von kleiner 50 μg/m3 wird noch akzeptiert)
- Die Gesamtsumme an flüchtigen organischen Stoffen (TVOC) in
der Raumluft darf den Wert von 700 μg/m3 nicht
überschreiten.
Grundlage hierfür ist der VOC -Vorsorgewert des
Umweltbundesamtes (Bundesgesundheitsblatt 42, 1999: 270-278)
von 300 μg/m3 sowie der für die Stoffgruppe bicyclische Terpene
(Bundesgesundheitsblatt 46, 2003: 346-352) und aromatenarmen
Kohlenwasserstoffe (Alkane) C9 bis C 14 (Bundesgesundheitsblatt
48, 2005:803-813) jeweils zulässige Maximalwert von 200 μg/m3.
Die Bestimmungsgrenze der Einzelsubstanzen soll μg/m3 betragen.
- Der Styrol-Richtwert von 0,03 mg /m3 gemäß Richtwertvorgabe
des Umweltbundesamtes
(Bundesgesundheitsblatt 41, 1998: 392 398) ist einzuhalten.
- Diisocyanate (momomer oder polymer; HDI,TDI, MDI,IPDI) sollen
durch geeignete Auswahl der Baustoffe sowie insbesondere durch
die Einhaltung der verarbeitungstechnischen Vorgaben im Vorfeld
vermieden werden.
Der Auftraggeber wird vor Lieferung der Einrichtung in
ausgewählten Räumen - nach Stoßlüftung und 12-stündiger
Gleichgewichtseinstellung - durch ein akkreditiertes Labor
Raumluftkontrollmessungen bei 23 Grad C (bei Formaldehyd
zusätzlich unter Bezug auf eine relative Luftfeuchte von 60 %) auf
Grundlage der VDI-Vorschriften durchführen.

Baustoffe
Alle zur Verwendung kommenden Baustoffe und Bauteile müssen nach EG-Richtlinien zertifiziert sein und der Güteüberwachung unterliegen. Auf Verlangen des AG oder der Prüfbehörde hat der Auftragnehmer auf seine Kosten die vertragsgemäße Beschaffenheit, der von ihm gelieferten Stoffe und Bauteile und er von ihm ausgeführten Leistungen nach den Formerfordernissen der EG-Richtlinie nachzuweisen und zu belegen.
Stoffe und Bauteile, deren umwelt- und gesundheitsgefährdende Wirkung bekannt ist oder vermutet werden kann, dürfen weder eingebaut, noch als Hilfsmittel verwendet werden. Sind einzubauende Materialien und Werkstoffe nicht zweifelsfrei durch ein Zertifikat als umweltfreundlich und gesundheitlich unbedenklich gekennzeichnet, so hat der Auftragnehmer auf seine Kosten unaufgefordert ein Gutachten einer geeigneten Materialprüfanstalt oder eines entsprechenden öffentlich bestellten und vereidigten Gutachters vorzulegen, aus dem die Unbedenklichkeit der zum Einsatz kommenden Stoffe, auch im Hinblick auf ihre spätere Wiederverwendbarkeit oder Entsorgung, hervorgeht.

6. BAUMASSEN

Es wurde eine überschlägliche Massenermittlung der wesentlichen Bauteile gefertigt, welche nachfolgend unverbindlich zur Verfügung gestellt wird. Die nachfolgenden Angaben sind lediglich als Richtwert zu nutzen.

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
*Hinweis: B BESONDERE VORBEMERKUNGEN*
1.0 WEITERE HINWEISE

Gegenstand der Ausschreibung sind

Bodenbelagsarbeiten nach DIN 18 365 VOB/C:

Leistungsbeschreibung und Pläne:
Grundlage des Angebotes sind die Leistungsbeschreibung in den Vorbemerkungen und Positionen sowie die beigefügten Pläne. Die Pläne dienen zur Übersicht. Der Bieter ist verpflichtet, die im Leistungsverzeichnis beschriebenen Positionen auf Vollständigkeit, fachgerechte Ausführbarkeit und Eignung für den vorgesehenen Verwendungszweck zu prüfen. Dies gilt auch im Hinblick auf die vorgesehenen Verbindungen mit dem Bauwerk und den zu erwartenden Beanspruchungen.

2.0 NORMEN

Es gilt die VOB, die Herstellerempfehlungen, die allgemein anerkannten Regeln der Technik, Merkblätter, sowie alle geltenden DIN-Normen über die auszuführenden Arbeiten und beschriebenen Materialien und der zu erwartenden üblichen Beanspruchungen. Darüber hinaus sind die Richtlinien der GUV zu beachten.

### Titel 01 Baustelleneinrichtung

**01.1 Baustelleneinrichtung**
*** Pauschalposition
Einrichten, Vorhalten über die vereinbarte Leistungszeit, sowie Räumen der Baustelle und Wiederherstellen des Geländes, mit folgenden in den Pauschalpreis einzukalkulierten Leistungen:

- Aufenthalts- und Lagerräume,
- Kran und Hebezeuge,
- Maschinen, Geräte,
- Sicherungsmaßnahmen, die neben dem Fassadengerüst,
  für die eigenen Arbeiten notwendig sind
- alle sonstige Maßnahmen, die für das ordnungsgemäße
  Arbeiten notwendig sind.

Vorhanden:
- Bauzaun
- Verkehrssicherung
- Wasser- und Stromanschluss
- Außengerüste
- DIXI-WC / Sanitäranlage
Menge: 1,000 psch

### Titel 02 Vorbereitende Arbeiten

**Ausführungsbeschreibung 1 Bau- und Leistungsbeschreibung**
*Bau- und Leistungsbeschreibung*
Untergrund

Die Fußbodenaufbauten in den Geschossen
unterscheiden sich:

Untergrund Erdgeschoss:
90 mm Estrich bzw. Heizestrich
30 mm Trittschallplatte bzw. Noppenplatte einschl. Heizleitungen
0,3 mm Trennlage PE-Folie
50 mm Grunddämmung
5 mm Abdichtung
350 mm Stb.-Bodenplatte
120 mm Perimeterdämmung

Untergrund Obergeschoss:
90 mm Estrich bzw. Heizestrich
30 mm Trittschallplatte bzw. Noppenplatte einschl. Heizleitungen
0,3 mm Trennlage PE-Folie
50 mm Grunddämmung
60 mm Schüttung einschl. Rieselschutz
280 mm Brettsperrholzdecke
590 mm Abhangdecke

Ausführung
Vor Beginn der Arbeiten sind die tatsächlichen Einbauhöhen bezogen auf das gesamte Ausbausystem mit der Bauleitung abzustimmen, wenn unzulässige Toleranzen oder Änderungen des geplanten Fußbodenaufbaus festgestellt oder vermutet werden.

Unebenheiten im Untergrund, durch die sich Mehrstärken bei der Spachtelung des Bodens über die zugelassene Toleranz hinaus ergeben, hat der Auftragnehmer durch ein Höhennivellement nachzuweisen.

Die Wahl des Klebers bleibt dem Auftragnehmer überlassen, soweit im Leistungsverzeichnis nichts anderes erwähnt ist. Die Klebstoffe sollen nach den Verarbeitungsvorschriften der Hersteller verarbeitet werden.

Sie dürfen den Belag und den Untergrund nicht nachteilig beeinflussen und keine bleibende Geruchsbelästigung hervorrufen.
Sie dürfen keine gesundheitsschädlichen oder als allergieauslösend bekannte Lösungsmittel enthalten.
Für die Einpflege der Böden ist nur Material zu verwenden, das keine gesundheitlich bedenklichen Ausdünstungen, wie z.B. Formaldehyd, abgibt.

Ist Schleifen und Spachteln vorgesehen, so bleibt die Anzahl der Schleifgänge und Spachtelaufträge sowie die Wahl der richtigen Körnung dem Auftragnehmer überlassen und ist auf die vorgesehene Beschichtung einzustellen.

Die Längsfugen sollen senkrecht zur Hauptfensterfront verlaufen.

Bei der Befestigung an Wänden sind die Sockelleisten grundsätzlich mit Dübel und Schraube zu befestigen. Die Befestigung am Boden erfolgt mit Drahtstiften. An den Stößen dürfen keine Farbabweichungen auftreten.

Bei Schleifarbeiten im Trockenverfahren sind Absauggeräte zu verwenden.

Das eingebaute Material muss dem Muster entsprechen; eine ausdrückliche Bestätigung des Musters durch den Bauherren sollte eingeholt werden.

Elemente aus verschiedenen Chargen innerhalb einer
zusammenhängenden Fläche sind grundsätzlich nicht zulässig. Ist es aus produkttechnischen Gründen unvermeidbar, dass leichte Struktur- und Farbunterschiede auftreten können, so sind die Einzelteile aus verschiedenen Paletten zu entnehmen und zu mischen. Der Bauherr ist vorher auf diesen Umstand hinzuweisen und um sein Einverständnis zu ersuchen.

Der Auftragnehmer hat sich beim Befestigen von Bauteilen an Vorsatzschalen zu vergewissern, dass durch die Befestigungsmittel keine Beschädigungen nicht sichtbarer Leitungen und Rohre entstehen.

Im Preis abgegolten ist auch:
- das Beseitigen der Überstände beim Verlegen
- das Lüften der Räume
- das Übergeben einer Pflegeanweisung

Reinigung/Pflege
Um die Wirtschaftlichkeit des einzubauenden Bodenbelages sicherzustellen, wird ein Reinigungs- und Pflegesystem ohne Beschichtung vorgeschrieben.
Der angebotene Bodenbelag muss deshalb über eine so dichte, geschlossene Oberfläche und leicht zu reinigende Oberflächenbeschaffenheit verfügen, dass eine zusätzliche Beschichtung, egal ob werksseitig oder nachträglich aufgebracht, nicht erforderlich ist.
Der Bieter hat nachzuweisen, dass der Belagshersteller diese Eigenschaft über die gesamte Nutzungsdauer hinweg gewährleistet.

Rutschsicherheit
Die geforderte Rutschsicherheitseinstufung muss durch die produkteigene Beschaffenheit des Bodenbelages erreicht werden.
Eine nachträgliche Beschichtung des Bodenbelages zum Erreichen der Rutschsicherheitsklasse wird aus Umwelt-, Kosten- und Sicherheitsgründen nicht akzeptiert.

**02.1 Untergrund bürsten absaugen Zementestrich**
STLB-Bau 2022-04 036
Bürsten und Absaugen des Untergrundes aus Zementestrich, für Bodenbelagarbeiten, Untergrund waagerecht.
Menge: 1640,000 m2

**02.2 Untergrund anschleifen absaugen Zementestrich**
STLB-Bau 2022-04 036
Anschleifen und Absaugen des Untergrundes aus Zementestrich, für Bodenbelagarbeiten, Untergrund waagerecht.
Menge: 1640,000 m2

**02.3 Scheinfuge/Riss schließen 2K-Reaktionsharz-Fugenmasse Wellenverbinder**
STLB-Bau 2022-04 036
Kraftschlüssiges Schließen von Scheinfugen/Rissen im Untergrund mit Zweikomponenten-Reaktionsharz, einschl. Einschneiden, Säubern, Einlegen von Wellenverbindern und Absanden,
Hersteller und Typ '....................................................'
vom Bieter einzutragen.
Menge: 50,000 m

**02.4 Untergrund spachteln Zementestrich D 3mm**
STLB-Bau 2022-04 036
Vollflächiges Spachteln des Untergrundes aus Zementestrich, mittlere Dicke 3 mm, für Bodenbelagarbeiten, Untergrund waagerecht, Ausführung in Teilflächen,
Hersteller und Typ '....................................................'
vom Bieter einzutragen.
Menge: 1640,000 m2

**02.5 Voranstrich auftragen Kunstharz-Dispersion**
STLB-Bau 2022-04 025
Voranstrich auftragen, auf Boden, Untergrund Zementestrich, mit Kunstharz-Dispersion,
Hersteller und Typ '....................................................'
vom Bieter einzutragen.
Menge: 1640,000 m2

**02.6 Feuchtigkeitsmessung**
STLB-Bau 2022-04 024
Feuchtigkeitsmessung nach dem CM-Verfahren DIN 18560-1, Ausführung auf Anordnung des AG.
Menge: 45,000 St

**02.7 Absperren der Restfeuchte**
Epoxidharzbeschichtung mit Quarzsandeinstreuung zur Sperrung der Restfeuchte im Estrich
inkl. Abfegen und Entsrogung des überschüssigen Materials
Menge: 80,000 m2

**02.8 Untergrund ausgleichen Zementestrich Ausgleichsmasse D bis 3mm**
STLB-Bau 2022-04 036
Ausgleichen des Untergrundes aus Zementestrich, mit Ausgleichsmasse, Dicke bis 3 mm, für Bodenbelagarbeiten, Untergrund waagerecht, Ausführung in Teilflächen,
Hersteller und Typ '....................................................'
vom Bieter einzutragen.
Menge: 80,000 m2

### Titel 03 Linoleum-Beläge

*Hinweis: Bau- und Leistungsbeschreibung*
Das passgenaue Anarbeiten an Türzargen, Belagswechsel, raumhohe Fenster- und Türelemente sowie Bereiche, bei denen keine Sockel- oder Abdeckleiste vorgesehen ist sowie das Anpassen an die in den Anlageplänen erkennbaren Raumgeometrien ist in die Hauptposition mit einzukalkulieren.

Verfugungen in extra Position.

Alle Fugen sind mit Schmelzdraht, mehrfarbig, zu
schließen, dem Farbton des Belages angepasst.
Schmelzdraht in separater Position.

Farbton nach Wahl des AG

**03.1 Bodenbelag Linoleum Kl.34 CFL-s1 D 2,5mm marmoriert**
Bodenbelag aus Linoleum DIN EN ISO 24011, mit werkseitiger Oberflächenvergütung, Einstufung DIN EN ISO 10874 Klasse 34 (gewerblicher Bereich, sehr starke Beanspruchung), antistatisch, Aufladungsspannung im Begehversuch DIN EN 1815 max. 2 kV, Trittschallverbesserungsmaß über 4 bis 6 dB, DIN EN ISO 10140-3, Brandverhaltensklasse DIN EN 13501-1 CFL-s1, Bewertungsgruppe Rutschgefahr R 9 ASR A1.5/1,2, beständig gegen Öle und Fette,
Dicke 2,5 mm, in Bahnen, Bahnenbreite 200 cm, Oberfläche glatt, marmoriert, Farbton nach Standardkollektion, auf vollflächig gespachtelten Untergrund, mit teilweise Fußbodenheizung, Spachtelung wird gesondert vergütet, vollflächig kleben,

Leitfabrikat:
Forbo Marmoleum
oder gleichwertig
Das Produkt entspricht den optischen Anforderungen aus dem Farbkonzept. Gleichwertige Produkte sind zulässg, sofern diese den angegebenen NCS-Farbtönen und Optik entsprechen und die gleiche Materialqualität, technischen Anforderungen und Oberfläche wie das Leitfabrikat aufweisen.
Die Angabe der Leitfarbikate dient als Referenz und erfolgt ausschließlich zur Sicherstellung des Gestaltungskonzeptes.

Farbigkeit:
Forbo Marmoleum Real 3136 concrete oder gleichwertig
(Gleichwertigkeitskriterium: Farbton NCS S 3005-G80Y), Bodenfläche in diesem Farbton 790 m2 von ausgeschriebener Gesamtmenge
angebot. Fabrikat, Hersteller und Typ:
'..................................................'
vom Bieter einzutragen.

Farbigkeit:
Forbo Marmoleum Real 2629 eiger oder gleichwertig
(Gleichwertigkeitskriterium: Farbton NCS S 6005-G80Y), Bodenfläche in diesem Farbton 150 m2 von ausgeschriebener Gesamtmenge
angebot. Fabrikat, Hersteller und Typ:
'..................................................'
vom Bieter einzutragen.

Farbigkeit:
Forbo Marmoleum Fresco 3260 leaf oder gleichwertig
(Gleichwertigkeitskriterium: Farbton NCS S 3030-G40Y), Bodenfläche in diesem Farbton 140 m2 von ausgeschriebener Gesamtmenge
angebot. Fabrikat, Hersteller und Typ:
'..................................................'
vom Bieter einzutragen.

Farbigkeit:
Forbo Marmoleum Fresco 3265 avocado oder gleichwertig
(Gleichwertigkeitskriterium: Farbton NCS S 3030-G60Y), Bodenfläche in diesem Farbton 280 m2 von ausgeschriebener Gesamtmenge
angebot. Fabrikat, Hersteller und Typ:
'..................................................'
vom Bieter einzutragen.

Farbigkeit:
Forbo Marmoleum Fresco 3259 mustard oder gleichwertig
(Gleichwertigkeitskriterium: Farbton NCS S 3040-Y), Bodenfläche in diesem Farbton 140 m2 von ausgeschriebener Gesamtmenge
angebot. Fabrikat, Hersteller und Typ:
'..................................................'
vom Bieter einzutragen.

Klebstoff, Hersteller und Typ '....................................................'
vom Bieter einzutragen.
Menge: 1500,000 m2

**03.2 Bodenbelag Verbundlinoleum Schaum Kl.33 CFL-s1 D 3,5mm marmoriert**
Bodenbelag aus Verbundlinoleum mit Träger aus Schaum DIN EN 686, Einstufung DIN EN ISO 10874 Klasse 33 (gewerblicher Bereich, starke Beanspruchung), antistatisch, Aufladungsspannung im Begehversuch DIN EN 1815 max. 2 kV, Trittschallverbesserungsmaß 19 dB, DIN EN ISO 10140-3, Brandverhaltensklasse DIN EN 13501-1 CFL-s1, Bewertungsgruppe Rutschgefahr R 9 ASR A1.5/1,2, beständig gegen Öle und Fette,
Gesamtdicke 3,5 mm, in Bahnen, Bahnenbreite 200 cm, marmoriert, Farbton nach Standardkollektion, auf vollflächig gespachtelten Untergrund, mit Fußbodenheizung, Spachtelung wird gesondert vergütet, vollflächig kleben,
Leitfabrikat:
Forbo Marmoleum Decibel 3,5 mm
oder gleichwertig
Das Produkt entspricht den optischen Anforderungen aus dem Farbkonzept. Gleichwertige Produkte sind zulässg, sofern diese den angegebenen NCS-Farbtönen und Optik entsprechen und die gleiche Materialqualität, technischen Anforderungen und Oberfläche wie das Leitfabrikat aufweisen.
Die Angabe der Leitfarbikate dient als Referenz und erfolgt ausschließlich zur Sicherstellung des Gestaltungskonzeptes.

Farbigkeit:
Forbo Marmoleum Decibel 19 db 313635 concrete oder gleichwertig
(Gleichwertigkeitskriterium: Farbton NCS S 3005-G80Y)
angebot. Fabrikat, Hersteller und Typ '....................................................'
vom Bieter einzutragen,

Klebstoff, Hersteller und Typ '....................................................'
vom Bieter einzutragen.
Menge: 130,000 m2

**03.3 Unterlage Verbesserung Trittschalldämm. Korkbahn gepresst D2mm**
STLB-Bau 2022-04 036
Unterlage zur Verbesserung der Trittschalldämmung in Abstimmung mit dem Bodenbelag, aus gepressten Korkbahnen, Dicke 2 mm, auf Zementestrich kleben,
Hersteller und Typ '....................................................'
vom Bieter einzutragen.
Menge: 130,000 m2

**03.4 Verfugen Bodenbelag Linoleum Schmelzdraht**
STLB-Bau 2022-04 036
Verfugen des Bodenbelages aus Linoleum, Bahnenbreite 200 cm, mit Schmelzdraht, Farbton dem Bodenbelag angepasst, Abrechnung nach der Fläche des Belages,
Hersteller und Typ '....................................................'
vom Bieter einzutragen.
Menge: 1640,000 m2

**03.5 Dauerelastische Verfugung Linoleumboden**
Dauerelastische Verfugungen liefern und einbauen

Einbausituationen:
- Bewegungsfugen
- vor Trennschienen bei Belagswechsel
- im Anschluss zu den Zargen bei Türlaibungen
- im Bereich von raumhohen Fensterelementen, wo keine
  Sockelleisten eingebaut werden
- u.a.

Längen: in unterschiedlichen Längen
Breite: ca. 5 mm
Farbe: Farbton wie Belagsfläche

Hersteller/Typ '....................................................'
vom Bieter einzutragen.
Menge: 220,000 m

**03.6 Reinigen Böden innen Belag Linoleum Nasswischen**
STLB-Bau 2022-04 033
Reinigen von Böden im Innenbereich, Belag aus Linoleum, einschl. Sockelleisten, reinigen durch Nasswischen.
Menge: 1640,000 m2

**03.7 Ersteinpflege Bodenbelag**
STLB-Bau 2022-04 036
Ersteinpflege des Bodenbelags aus Linoleum, nach Angaben der aktuellen Pflegeempfehlung des Bodenbelagherstellers.
Menge: 1640,000 m2

**03.8 Muster**
Musterfläche Linoleum 2,00x2,00 m liefern und lose verlegen.
Die Musterflächen bleiben in Besitz des Bieters
und sind nach Auswahl zu entsorgen.
Menge: 5,000 St

### Titel 06 Leisten/Sonstiges

**06.1 Abdeckleiste B/H 20/70mm rechteckig, Oberfläche lackiert**
Abdeckleiste Fichte/Tanne Querschnitt B/H 20/70 mm, rechteckig, Oberfläche lackiert, im Farbton der Wand, unsichtbar befestigen.

Farbton nach Wahl des AG

Leitfabrikat:
Sikkens Cetol Colour Card
oder gleichwertig

Hersteller und Typ '....................................................'
vom Bieter einzutragen

Einbauort: OG Übergang Bodenbelag und Absturzsicherung Luftraum raumhohe Netze
Menge: 35,000 m

**06.2 Sockelleiste B/H 10/50mm rechteckig, Oberfläche lackiert**
Sockelleiste Fichte/Tanne Querschnitt B/H 10/50 mm, rechteckig, Oberfläche lackiert, im Farbton der Wand, unsichtbar befestigen, mit Schallschutzstreifen hinterlegen.

Farbton nach Wahl des AG

Leitfabrikat:
Sikkens Cetol Colour Card
oder gleichwertig

Hersteller und Typ '....................................................'
vom Bieter einzutragen
Menge: 860,000 m

**06.3 Anschlussfuge abdichten Sockelleiste elast.Dichtstoff Silicon**
STLB-Bau 2022-04 034
Anschlussfuge abdichten zwischen Sockelleiste aus Holz, und Gipsplatten, innen, mit elastischem Dichtstoff, Basis Silicon,
Hersteller und Typ '....................................................'
vom Bieter einzutragen,
weiß, Verhältnis Fugenbreite zu Dichtstofftiefe 1:1.
Menge: 860,000 m

**06.4 Überstand Randdämmstreifen abschneiden PE-Schaum**
STLB-Bau 2022-04 036
Abschneiden des Überstandes des Randdämmstreifens aus PE-Schaum, nach Verlegung der Bodenbeläge, für Bodenbelagarbeiten.
Menge: 860,000 m

**06.5 Übergangsprofil Alu B 30mm**
STLB-Bau 2022-04 036
Übergangsprofil aus Aluminium, sichtbare Breite 30 mm, befestigen durch Kleben, auf den Bodenbelag aufsetzen.
Menge: 70,000 m

**06.6 Abschlussprofil Alu B 30mm**
STLB-Bau 2022-04 036
Abschlussprofil aus Aluminium, sichtbare Breite 30 mm, befestigen durch Kleben, auf den Bodenbelag aufsetzen.
Menge: 50,000 m

**06.7 Bewegungsfugenprofil Alu**
STLB-Bau 2022-04 024
Bewegungsfugenprofil aus Aluminium.
Menge: 220,000 m

**06.8 Mattenrahmen Alu L 420 cm B 350 cm H 20mm**
Mattenrahmen, aus Aluminium,
Länge Mattenrahmen '420' cm,
Breite Mattenrahmen '350' cm, Außenmaß Profilhöhe 20 mm,
einschl. Befestigungsanker, Ausführung gemäß Zeichnung.

Einbauort: Foyer
Menge: 1,000 St

**06.9 Mattenrahmen Alu L 400 cm B 365 cm H 20mm**
Mattenrahmen, aus Aluminium,
Länge Mattenrahmen '400' cm,
Breite Mattenrahmen 365 cm, Außenmaß Profilhöhe 20 mm, einschl. Befestigungsanker, Ausführung gemäß Zeichnung.

Einbauort: Windfang
Menge: 1,000 St

**06.10 Sauberlaufsystem Alu Streifen Rauhaarrips B 420 cm T 350 cm Rahmen Alu**
Sauberlaufsystem, Träger aus Aluminium, Stegabstand 5 mm, mit Streifen aus Rauhaarrips,
Breite '420' cm,
Tiefe '350' cm, mit Rahmen aus Winkelprofilen aus Aluminium,
Rahmenhöhe 20 mm.
Menge: 1,000 St

**06.11 Sauberlaufsystem Alu Streifen Rauhaarrips B 400 cm T 365 cm Rahmen Alu**
Sauberlaufsystem, Träger aus Aluminium, Stegabstand 5 mm, mit Streifen aus Rauhaarrips,
Breite 400 cm,
Tiefe 365 cm, mit Rahmen aus Winkelprofilen aus Aluminium, Rahmenhöhe 20 mm.
Menge: 1,000 St

**06.12 Bodenbelag schützen**
Der verlegte Boden ist nach der Einbringung für Folgegewerke zu schützen.
Abdeckung mit Hartfaserplatten. Die Platten sind gegen Verrutschen zu sichern.

Ausführung nur nach Absprache mit der Bauleitung.
Menge: 164,000 m2

### Titel 07 Revisionsunterlagen

**07.1 Revisionsunterlagen**
*** Pauschalposition
Zum Schlussabnahmetermin sind die folgenden Unterlagen ausgedruckt und digital als pdf-Datei abzugeben:
1. Produktdatenblätter aller verwendeten Materialien,
2. Pflegeanleitungen zu reinigender Materialien,
3. Wartungsunterlagen aller zu wartenden Materialien/Einbauten mit Angabe des Wartungsintervalls,
4. Nachweise zu Brandschutz, Wärmeschutz, Schallschutz, Schadstofffreiheit,
5. Fertigungszeichnungen.
Menge: 1,000 psch

### Titel 08 Stundenlohnarbeiten

**Ausführungsbeschreibung 2 Die Ausführung und Abrechnung von Stundenlohnarbeiten**
*Die Ausführung und Abrechnung von Stundenlohnarbeiten*
Die Ausführung und Abrechnung von Stundenlohnarbeiten erfolgt nach § 15 VOB/B.
Die im Leistungsverzeichnis aufgeführten Stundenlohnarbeiten gelten für unvorhergesehene Leistungen, deren Abrechnung nach Einheitspreisen nicht zweckmäßig ist. Stundenlohnarbeiten werden nur vergütet, wenn sie als solche vor Ihrem Beginn ausdrücklich vereinbart und von der Bauleitung freigezeichnet worden sind. Die Arbeitskräfte können nur nach der aufgeführten Leistung vergütet werden, z.B. beim Einsatz von von Facharbeitern für Helferleistungen können diese nur zum Helferstundensatz vergütet werden. Der Einsatz von Meistern, Polieren und Gleichgestellten wird nur nach besonderer, begründeter Aufforderung vergütet.

Anzubieten sind gemittelte Stundenverrechnungssätze für folgende Arbeitskräfte-Gruppen:

-Meister, Poliere und Gleichgestellte (Werkpoliere, Schachtmeister, Montageleiter, Baustellenleiter).

-Vorarbeiter, Facharbeiter und Gleichgestellte (Spezialbaufacharbeiter, Baufachleiter, Obermonteure, Monteure, Gesellen, Gärtner, Maschinenführer, Fahrer und ähnliche Fachkräfte).

- Werker, Helfer und Gleichgestellte (Baufachwerker, Helfer, Hilfsmonteure, Ungelernte, Angelernte).

Mit den Stundenlohnverrechnungssätzen sind abgegolten sämtliche Aufwendungen wie z.B. die Lohn- und Gehaltskosten, die Lohn- und Gehaltsnebenkosten (z.B. Auslösungen, Wegegelder, Wegzeitentschädigungen, Fahrtkostenerstattungen), die Sozialkassenbeiträge, ggf. die Winterbauumlagen, die Gemeinkostenanteile sowie Gewinn, jedoch ohne Umsatzsteuer.

In den Stundenlohnarbeiten sind nur auf der Baustelle anfallende Stunden anzugeben, nicht aber die Wegzeiten. Vom Auftraggeber zu vertretende und anerkannte Warte- und Arbeitsunterbrechungszeiten werden wie Stundenlohnarbeiten vergütet.

Die Kosten für den Einsatz von Kleingeräten, Maschinen, Werkzeugen oder sonstigen Geräten bis 400€ Anschaffungswert (netto) sind in die Verrechnungssätze mit einzurechnen. Sie werden nicht gesondert vergütet.

Beschäftigt der Bieter bei einer der aufgeführten Arbeitskräfte-Gruppen keine Arbeitskräfte, hat er die in einem Begleitschreiben zum Angebot abzugeben.

Das Material für Stundenlohnarbeiten ist getrennt zu lagern. Material-, Maschinen- und Gerätepreise gelten für die Abrechnung einschl. aller Zuschläge, Betriebsstoffe, Handwerkszeuge usw. sowie An-und Abfahrt frei Baustelle. Der Verrechnungssatz für Fuhrleistungen enthält die Kosten für den Fahrer. Sie müssen auf der Grundlage des Hauptangebotes kalkuliert sein.

Stundenlohnzettel müssen eindeutig erkennen lassen:
Vor- und Zuname, beruf, Lohngruppe laut angebotenem Stundenverrechnungssatz, Arbeitsleistung nach Zeit, Ort und Dauer, Verbrauch an Baustoffen, Benutzung von Maschinen mit genauer Leistungsangabe nach Zeit, Ort und Dauer.

**08.1 Meister, Poliere und Gleichgestellte**
*** Stundenlohnarbeiten
Rapportleistung für unvorhergesehene Arbeiten. Die Arbeiten sind nur in Absprache und nach Genehmigung durch die Bauleitung auszuführen.
Menge: 2,000 Std

**08.2 Vorarbeiter, Facharbeiter und Gleichgestellte**
*** Stundenlohnarbeiten
wie vor, jedoch
Vorarbeiter, Facharbeiter und Gleichgestellte
Menge: 2,000 Std

**08.3 Werker, Helfer und Gleichgestellte**
*** Stundenlohnarbeiten
wie vor, jedoch
Werker, Helfer und Gleichgestellte
Menge: 2,000 Std
